# Ludwigshafen Sanierung Bürgermeister Reichert-Haus
Angebotsaufforderung (GAEB 90, DA83)
DV-Nummer: 20_351_L
Währung: EUR
Auftraggeber: Stadt Ludwigshafen, Bereich Gebäudewirtschaft, , 67059 Ludwi

## Zusätzlicher Text
Es gilt DIN 18355 Tischlerarbeiten,

1. BAUBESCHREIBUNG

Das ehemalige Kinogebäude im Rückgebäude der
Bismarckstraße 44-48 in 67059 Ludwigshafen wird zu
einer Kinderbibliothek umgebaut.
Bauherr, Baubeschreibung, Lage siehe LV-Vorbemerkungen.

2. LEISTUNGEN
Die in dieser Ausschreibung aufgeführten Leistungen
handeln von: Tischlerarbeiten nach DIN 18355

- Holzpaneel Abhangdecke nach historischen Vorbild
rekonstruieren; mit Unterkonstruktion;
im Obergeschoss mit Öffnungsmechanismus
- angrenzend an die Unterdecke Randfries aus Gipskarton

originale Decke OG: (Anstrich ist nicht zeitgemäß)

originale Decke EG:

je eine Platte aus EG und OG wurden gesichert und
werden zur Herstellung des Musters dem AN Übergeben

3. UNTERLAGEN UND NACHWEISE
Folgende Unterlagen müssen vollständig bis zur Abnahme
der Leistungen dem AG zur Verfügung gestellt werden:
-Schriftliche Unterlagen:
1. Zusammenstellung der wichtigsten technischen Daten,
Produktdatenblätter
2. Fachunternehmererklärungen
3. Pflegeanleitung

4.1 ANFORDERUNGEN AN MATERIALIEN
Die Anforderungen an Materialien sind gemäß
"Kindertagesstätten der Stadt Ludwigshafen am Rhein -
Bau- und Ausstattungsbeschreibung mit Raumbuch" Stand:
07.11.2023; auszuführen.
...Bei der Materialauswahl ist auf die erhöhte
Anforderung des Kita-Betriebs Rücksicht zu nehmen. Es
dürfen nur Materialien verwendet werden, die
hinsichtlich der Gewinnung, Transport, Verarbeitung,
Nutzung und Entsorgung eine hohe Gesundheits- und
Umweltverträglichkeit aufweisen.
Alle Materialien müssen güteüberwacht sein. [...] Die
Nachweise der
Güteüberwachung sind auf Nachfrage dem AG vorzulegen.
Es sind ausschließlich umweltfreundliche Materialien,
asbestfreie Stoffe, keine Formaldehyde, PCPfreie
Stoffe, lösungsmittelfreie Kleber usw. und keine
entzündlichen oder brandfördernden Gefahrenstoffe
einzusetzen.
In den Innenräumen dürfen nach Inbetriebnahme keine
physikalischen, chemischen oder mikrobiologischen
Luftmaterialoberflächenzustände auftreten, die
gesundheitsschädlich sind. Die gesundheitliche
Beurteilung erfolgt nach dem Erkenntnisstand zum
Zeitpunkt der Auftragserteilung. Von den verwendeten
Baustoffen werden weder von ihrer Grundsubstanz noch
von irgendwelchen Beimengungen Emissionen ausgehen, die
nach Einbau in den Innenräumen zu unzulässigen
Konzentrationen führen.

4.2 Bauchemikalien
Farben, Lacke, Lasuren, Holzversiegelungen:
Bei der Verwendung von Bauchemikalien sind Schadstoffe
wie organische Lösemittel, Weichmacher, Formaldehyd,
etc. aus Gründen der Gesundheits- und
Umweltverträglichkeit grundsätzlich für
alleAnwendungsbereiche nicht anzuwenden sofern es dafür
geeignete Ersatzstoffe gibt. Der Einsatz nachweislich
gesundheitsgefährdender oder krebserregender Substanzen
ist nicht zulässig.
Bei der Auswahl von Oberflächenbeschichtungen, Klebern
und Anstrichen sind lösemittelfreie oder
lösemittelarme, wasserverdünnbare Produkte zu
verwenden. [...]
Innenwand- und Deckenfarben, sowie Innenputze haben den
ökologischen Kriterien an Wandfarben für Innenräume
bzw. für Putze und Spachtelmassen zu entsprechen. Ein
entsprechender Nachweis ist vom Auftragnehmer
beizubringen.

4.3 Innenausbau
Im Innenausbau und bei der Ausstattung ist auf eine
zweckgerechte, ökonomisch sinnvolle Verwendung von
Baustoffen und Konstruktionen zu achten und Wert auf
emissionsarme Baustoffe und Materialien zu legen. Als
kritische Bereiche sind vor allem größere Flächen wie
Fußbodenbeläge, Oberflächenbeschichtungen,
Umfassungswände, Decken und Möbel zu nennen.[...]
Es sind grundsätzlich Bauprodukte und Bauarten
auszuwählen, die den allgemein anerkannten technischen
Regeln entsprechen und damit in den Bauregellisten A
oder B genannt sind oder für die bauaufsichtliche
Verwendbarkeitsnachweise in Form einer allgemeinen
bauaufsichtlichen Zulassung oder eines allgemeinen
bauaufsichtlichen Prüfzeugnisses vorliegen.[...]

5. ANLIEFERUNG UND BAUSTELLENEINRICHTUNG
Anlieferung und Zugang Baustelle siehe beigefügter
Baustelleneinrichtungsplan.
Das Rückgebäude und alle Flächen um das Gebäude sind
nur über angegebenen Durchfahrten mit beschränkter Höhe
und Breite zu erreichen.
Lagerung Material nach Angabe Bauleitung,
Materialanlieferung muss entsprechend des
Baufortschrittes organisiert werden.

6. ROHBAU / BEFESTIGUNGSUNTERGRUND
OG Bestandsrippendach Stahlbeton ohne BS-Putz
EG: Bestandrippendecke Stahlbeton
Rohdecke EG mit ca. 3 cm BS-Putz (F30)
Rippenabstand ca. 48 cm, Rippenhöhe ca. 30 cm.;
stellenweise auch Stb-Unterzüge und Maßabweichungen
Der Brandschutzputz darf durch die Einbaumaßnahme nicht
beschädigt oder gar entfernt werden, er kann bis zu 50%
gestaucht werden
gemäß Vorgabe des Tragwerksplaners: Befestigungen
dürfen ausschließlich seitlich an den Stb-Rippen im
oberen 2/3 Bereich erfolgen (s. Abbildung), gem.
Maßangaben in Zeichnung.

Die Rohdecken können maximal eine Belastung von 25kg/m²
aufnehmen

Raumhöhen:
EG Foyer: ca 4,5m
OG Foyer: ca 5,7m

7. ALLGEMEINE ANGABEN / HINWEISE
Alle Maße von Räumen, Höhen und Abmessungen von
Bestandsbauteilen sind ca. Angaben.

8. HINWEIS ZUM BAUABLAUF
Aufmaß direkt nach Auftragsvergabe und Herstellung
Muster zur Abstimmung mit dem Denkmalschutz

zuerst sollen die Randfriese hergestellt werden,
wegen der Produktionszeit der Deckenpanele ist ein 2.
Einsatz miteinzukalkulieren

Die Detailplanung des Öffnungsmechanismus ist der BL
vorzulegen

## Zusätzlicher Text
Soweit in den nachfolgenden Positionen nicht anders benannt gilt:

"Einschließlich Lieferung und gebrauchsfertiger Montage."

"Fördern und Laden für alle nachfolgend zum Ausbau vorgesehenen
Baustoffe, horizontal innerhalb und außerhalb des Gebäudes bis 100m,
vertikal bis zu einer Höhe von ca.10m."

## Schreiner 4 Abhangdecken
Datum: 20.08.26

### Titel 01 Holzpaneldecke

#### Bereich 01.01 Holzdecken und Unterkonstruktion

**Ausführungsbeschreibung 0001 Ausführungsbeschreibung**
*Ausführungsbeschreibung*
Die gesamte Konstruktion UK und Bekleidung darf ein
Gewicht von 25 Kg/m² nicht überschreiten.

**01.01.0001 Musterelement Holzpaneel**
Musterelement Holzpaneel OG anfertigen
zur Abstimmung mit AG und Denkmalschutz
Menge: 1,000 Stk

**01.01.0002 Unter-/ Tragkonstruktion für Abhangdecke über 1.OG**
*** Bezugsbeschreibung
Unterkonstruktion
Haupt- und Querschienen
Stahlblechprofile, verzinkt,
für Plattenraster ca 585 x 1.175 mm
Unterkonstruktion auf das Plattenformat und dessen
Gewicht auswählen, exakt platzieren und ausrichten
Achtung Befestigung nur seitlich an den Rippen und an
Rippenabstand ausrichten.

Es dürfen nur bauaufsichtlich zugelassene
Verbindungsmittel verwendet werden. Befestigungs- und
Tragschienenabstände sind nach
Produktbezogenem-Systemblatt bzw. nach Prüfzeugnis
exakt einzuhalten

UK Rohdecke (Rippendecke) unterer Steg ca 5,70 m ü.OK
RFB

Abhanghöhe für Holzpaneele: UK ca. 5,55 m ü. OK FFB
Abstimmung auf raumabschließende Bestandsglasfassaden
erforderlich.

Arbeitshöhe der zu bearbeitenden Fläche über 3,5 bis
5,7 m über der Standfläche des hierfür erforderlichen
Gerüsts, der Einsatz von Rollgerüsten ist in die
Position mit einzurechnen.
Menge: 180,285 m²

**01.01.0003 Wie vor jedoch UK EG - Holzpaneele**
*** wie Position 01.01.0002
UK Rohdecke unterer Steg ca 4,45m ü.OK RFB
UK Holzpaneel ca. 0,13m unter der UK Steg

Jedoch Arbeitshöhe der zu bearbeitenden Fläche über 3,5
bis 4,45 m über der Standfläche des hierfür
erforderlichen Gerüsts, der Einsatz von Rollgerüsten
ist in die Position mit einzurechnen.
Menge: 109,000 m²

**01.01.0004 Verstärkung der Unterkonstruktion**
Unterkonstruktion aus Pos.  verstärken, mit Holzplatte
ca. 50/ 60 cm zur Befestigung von Pendelleuchten
aus historischem Bestand, ausreichend für ca. 50 kg
Last pro Pendelleuchte
Menge: 8,000 Stk

**01.01.0005 UK Höhenversatz Randstreifen**
Herstellen eines Randstreifens mit Höhenversatzes der
UK um 90 mm.
Inkl. aller notwendigen Anschlussprofile für äusseren
Abschluss und Innenecke.

Siehe Abbildung.

Abrechnungseinheit lfm
Menge: 51,000 m

**01.01.0006 Akustikvlies - Größe 1**
*** Bezugsbeschreibung
Liefern und werkseitiges Aufbringen eines akustisch
wirksamen, nicht brennbaren Akustikvlieses auf der
Rückseite der Holzdeckenpaneele aus Pos. xxxx
Ausführung gemäß folgenden Anforderungen:
Material:
Akustikvlies aus mineralischen oder glasfaserbasierten
Fasern Baustoffklasse mindestens A2-s1, d0 nach DIN EN
13501-1 (alternativ A1 zulässig)
geeignet zur schallabsorbierenden Hinterlegung
perforierter Holzoberflächen.
Farbe: schwarz (durchgefärbt bzw. deckend)
werkseitige Montage des Vlieses auf jedes einzelne
Paneel
Zuschnitt entsprechend Paneelformat (ca. 0,677 m² je
Stück); vollflächiges, faltenfreies und spannungsfreies
Aufbringen
Befestigung mittels geeigneter Verklebung oder
systemkonformer Fixierung gemäß Herstellerangaben
standsichere und dauerhafte Verbindung zwischen Paneel
und Vlies
Serienfertigung mit einheitlichen Paneelabmessungen
Verarbeitung erfolgt vollständig im Werk (keine
Baustellenleistung)

380 Stk. Paneele aufgeteilt auf 2 Räume/ Ebenen
= 220 Paneele OG, 160 Paneele EG,
= OG ca. 150m², EG ca.110m²
= insg. Fläche von ca. 260m²
Menge: 380,000 Stk

**01.01.0007 Akustikvlies - Größe 2**
*** wie Position 01.01.0006
Akustikvlies für kleinere Sonderformate im Randbereich:
580 x 967mm
im EG: 20 Stk.
im OG: 2x20 Stk. = 40 Stk.
Menge: 60,000 Stk

**01.01.0008 Holzpaneele OG - Größe 1**
*** Bezugsbeschreibung
Holzpaneele perforiert
Mit Perforierung 3,5 x 70 mm,
Zwischenabstand /Stege quer 14 mm, längs 25 mm,
bestehend aus:
Holzplatte, Fichte, Plattendicke nach Wahl des AN,
3-schichtig kreuzverleimt mit Eichenholzfurnier braun
(passend zum historischen Vorbild)
Die Dicke muss so gewählt werden, dass sich die Platten
nicht durchbiegen und das Maximalgewicht der gesamten
Konstruktion nicht überschritten wird.
mit umlaufender Keilnut-und-Feder-Verbindung, Verlegung
der Platten mit 8mm Abstand (Schattenfuge), verdeckte
Befestigung mit zugelassenen Befestigungsmitteln in der
Fuge

sehr dünne Deckleiste mit Eichenholzfurnier zum
Einlegen in die Schattenfuge, Befestigung mit kleinen
Stahlstiften

Abmessung Paneel 580 x 1.168 mm, (0,68 m2)

Arbeitshöhe der zu bearbeitenden Fläche über 3,5 bis
5,6 m über der Standfläche des hierfür erforderlichen
Gerüsts, der Einsatz von Rollgerüsten ist in die
Position mit einzurechnen.
Menge: 180,000 Stk

**01.01.0009 Holzpaneele EG - Größe 1**
*** wie Position 01.01.0008
jedoch Arbeitshöhe der zu bearbeitenden Fläche über 3,5
bis ca. 4,40 m über der Standfläche des hierfür
erforderlichen Gerüsts, der Einsatz von Rollgerüsten
ist in die Position mit einzurechnen.
Menge: 140,000 Stk

**01.01.0010 Holzpaneele - Größe 2**
*** wie Position 01.01.0008
Größe 2  -  kleinere Sonderformate im Randbereich:
ca. 580 x 967mm
im EG: 20 Stk.
im OG: 2x20 Stk. = 40 Stk.
Menge: 60,000 Stk

**01.01.0011 Aussparungen Herstellen für Kabeldurchzug**
Herstellen von Aussparungen, Durchdringungen in
Akustikvlies + Holzpaneelen,für folgende Einbauten:

EG + OG
8 Stk. Pendelleuchten
8 Stk. Fluchtwegeschilder:
6 Stk. Projektoren
Menge: 22,000 Stk

**01.01.0012 Aussparungen d = ca. 68mm Herstellen und Anpassen**
Herstellen von Aussparungen, Durchdringungen in
Akustikvlies + Holzpaneelen,für folgende Einbauten:

EG + OG
17 Stk. ELT Einbauten:  Aussparung Durchmesser 68 mm
Menge: 17,000 Stk

**01.01.0013 Aussparungen herstellen und anpassen**
Herstellen von Aussparungen, Durchdringungen in
Akustikvlies + Holzpaneelen,für folgende Einbauten:
hier Kanten der Öffnungen gefast.

nur EG
3 x4 Stk. Befestigung Pavillons: Aussparung rund,
Durchmesser 30 mm
Menge: 12,000 Stk

**01.01.0014 Nutverbreiterung an Holzpaneele**
Nutverbreiterung an den langen Seiten der Deckenpaneele
für den späteren Einbau von Stromschienen
in Längsstoß der Deckenelemente
Abmessung B/L ca. 35 mm/ 16,5m

Die Ausführung hat in enger Abstimmung mit der
Bauleitung und den Fachplanern zu erfolgen.
Menge: 66,000 m

#### Bereich 01.02 Randfries; Sonstiges

**01.02.0001 Randfries EG**
Randstreifen als Randfries fest montiert
bestehend aus Fries- und Stellstreifen
verschiedene Breiten: 305, 490, 560 mm
Einbauhöhe: UK 4,40 m ü. OKRFB
90 mm höhenversetzt gegenüber Holzpaneeldecke (UK 4,31
m ü. OKRFB )

Bekleidung aus Gipsplatten DIN 18180 und DIN EN 520,
einlagig, Bauplatten Typ A, Dicke 12,5 mm, befestigen
mit Schnellbauschrauben DIN EN 14566 und DIN 18182-2,
 befestigen mit bauaufsichtlich zugelassenen
Befestigungsmitteln, Befestigungsuntergrund Stahlbeton,
Unterkonstruktion verdeckt, Spachtelung Qualitätsstufe
Q3,
Inkl. Eckschienen.

Arbeitshöhe der zu bearbeitenden oder zu bekleidenden
Fläche über 3,5 bis 4,4 m über der Standfläche des
hierfür erforderlichen Gerüsts,
Der Einsatz von Rollgerüsten ist in die Position mit
einzurechnen.
einseitig an Bestandsdecke, vermutlich Rabitz,
anarbeiten, gleiche Höhe wie Bestand

Inkl. Erstbeschichtung Dispersionfarbe Weiß RAL 9010
Menge: 21,402 m²

**01.02.0002 Randfries OG**
Randstreifen als Randfries im OG
wie Pos. 01.02.0001 jedoch ebenengleich

Arbeitshöhe der zu bearbeitenden oder zu bekleidenden
Fläche über 3,5 bis 5,6 m über der Standfläche des
hierfür erforderlichen Gerüsts,
Menge: 32,874 m²

**01.02.0003 Anpassen an Sützen**
Anpassen des Randfrieses aus Pos. 01.02.0001
an Stützen  Ausschnitt: ca. 200 x 210 mm
Menge: 31,000 Stk

**01.02.0004 Montage von Bauseits gestellten Rohren**
Montage von Bauseits gestellten Rohrhülsen mit
angeschweißter Kopfplatte.
Befestigen an Rippendecke
Menge: 12,000 Stk

**01.02.0005 Einbau Uk für Vorhangschiene**
Einbau UK für Vorhangschiene, bauseits geliefert,
deckengleich in Randstreifen einbauen.

Für Lastannahme 55 k/lfm
Menge: 21,000 m

**01.02.0006 Mechanische Öffnung unter RWA**
Unter der RWA-Öffnung der Rohbaudecke
Abmessung 2,145 x 1,592 m
sind im Deckenplatten-Raster von
4 x 585 = 2.340 mm und 2 x 1.175 = 3.250 mm
2 nach unten zu öffnete Klappen mit je 4 Deckenplatten
und Unterkonstruktionselementen auszubilden
2 x 2.340 x 1.175 mm
mit je 4 stabilen Bänder auf der langen Seite

Der Verschluss der Klappen ist mit der RWA-Anlage so zu
koppeln, dass dieser mit der Anlage gleichzeitig gelöst
wird.
Die Klappen fallen dann nach unten, geben die
RWA-Öffnung frei und werden nach Beendigung des
Notfalls wieder manuell geschlossen.
4 Gummibänder am Rand dämpfen den Aufschlag nach unten.
Die Stelle der Öffnung bleibt in der Deckenuntersicht
unscheinbar.

Die Leistung beinhaltet:
das Zusammenfügen von je 4 Holzpaneelen aus Pos.
01.01.0008 zu einer großen Klappe.
Liefern und Montieren der notwendigen Bänder, ggf.
Verstärkung der Unterkonstruktionen für Lasten von ca.
70 kg.
Liefern und Montage von Öffnungsdämpfern.
die Klappe muss sich um 90° öffnen.
Menge: 2,000 Stk

### Titel 02 Arbeiten auf Nachweis

#### Bereich 02.01 Stundenlohnarbeiten

**Ausführungsbeschreibung 0002 Ausführungsbeschreibung Stundenlohnarbeiten**
*Ausführungsbeschreibung Stundenlohnarbeiten*
"Beginn und Ende der Arbeiten ist auf der Baustelle"

Mit der Ausführung der im Leistungsverzeichnis
vorgesehenen Stundenlohnarbeiten ist erst nach
schriftlicher Anordnung des AG zu beginnen. Der Umfang
der im Einzelfall zu erbringenden Leistungen wird bei
der Anordnung festgelegt. Der Nachweis mittels
Regiebericht hat täglich zu erfolgen.

**02.01.0010 Vorarbeiter/-in sämtliche Kosten/Zuschläge**
STLB-Bau 2022-10 091
Stundenlohnarbeiten durch Vorarbeiter/-in
der Verrechnungssatz für die jeweilige Arbeitskraft
umfasst sämtliche Aufwendungen wie Lohn- und
Gehaltskosten, Lohn- und Gehaltsnebenkosten, Zuschläge,
lohngebundene und lohnabhängige Kosten, sonstige
Sozialkosten, Gemeinkosten, Wagnis und Gewinn.
Menge: 10,000 h

**02.01.0020 Wie vor, jedoch Stundenlohnarbeiten durch Facharbeiter/-in;**
*** wie Position 02.01.0010
STLB-Bau 2022-10 091
Wie Position 02.01.0010, jedoch:
Stundenlohnarbeiten durch Facharbeiter/-in
Menge: 10,000 h

**02.01.0030 Wie vor, jedoch Stundenlohnarbeiten durch Helfer/-in;**
*** wie Position 02.01.0010
STLB-Bau 2022-10 091
Wie Position 02.01.0010, jedoch:
Stundenlohnarbeiten durch Helfer/-in
Menge: 10,000 h

#### Bereich 02.02 Nachweise

**02.02.0010 Dokumentation auf Datenträger liefern Wechseldatenträger USB**
STLB-Bau 2023-10 009
Datenträger mit Dokumentationsdaten, liefern und
übergeben, Wechseldatenträger - USB.
Menge: 1,000 St

USt %: 19,00
